# Schullandheim Stern, Sanierung nach Wasserschaden
Angebotsaufforderung (GAEB DA 2000 1.2, DA83)
Projekt: 17010202
Währung: EUR
Auftraggeber: Kommunale Immobilien Jena, Paradiesstraße 6, 07743 Jena
Erstellt mit: BUILDUP, ava, 13.10.2026

## 015 KG 480 Gebäudeautomation
Datum: 30.12.1899

### 15 KG 480 Gebäudeautomation

*Hinweis: 1. Allgemeine Vorbemerkungen*
1. Allgemeine Vorbemerkungen
Bei den Kommunalen Immobilien Jena (KIJ) wurde eine zentrale Gebäudeleittechnik mit dem System Unitron UC32 der Firma Cylon Controls/ ABB aufgebaut. Weiterhin nutzen die Hausmeister eine eigenständige, von KIJ programmierte GLT-Software, welche auf den System- und Kommunikationsprotokollen des Cylonsystems beruht. Aufbauend auf diese Protokolle sind auch das Daten- und Alarmmanagement aufgebaut. Es sind die exakten Protokollvorgaben von KIJ einzuhalten. Die Komponenten für die Mess-, Steuerungs- und Regeltechnik sind auf das bestehende System der Gebäudeleittechnik der KIJ aufzuschalten. Die zentrale Gebäudeleittechnik der KIJ besteht aus dem System Unitron UC32 der Firma Cylon Controls / ABB mit deren Leitzentrale Unitron Command Center. Auf Grund des vorhandenen umfassenden Ausbauzustandes dieses Systems bei der KIJ ( ca. 1000 Unterstationen in über 85 Gebäuden) ist es zwingend erforderlich, eine durchgängige und  vollständige Kompatibilität zwischen neu aufzubauenden Unterstationen und dem vorhandenen System sowie der Managementebene mit Datenserver und Bedienstationen der zentralen Leitstelle der KIJ zu gewährleisten. Um die neu erstellte haustechnischen Anlagen systemkonform mit Beibehaltung aller Funktionen aufzuschalten, sind systemgebundene  Komponenten/Fabrikate notwendig:

Grundfunktionen - Unitron Command Center
Integrater Netzwerk Hardware - UC32.net
Automationsstation - UC32.08/ 12/ 16/ 24/ 16DI
Begründung für die Systembindung

Als kompatibel beworbene Produkte sind in der Regel nur über Gateway, Buskonverter oder ähnliches auf das bestehende System aufschaltbar,  wodurch einerseits der volle Zugriff seitens der Leittechnik eingeschränkt und zusätzliche Bediensoftware benötigt wird, die nicht in das bestehende System integrierbar ist. Dies würde neben den Kosten für diese zusätzliche Bediensoftware weitere Mehrkosten für zusätzlich notwendige Schulungen des Bedien- und Betreiberpersonals bedeuten. Ebenfalls erforderlich ist die Systembindung zur Absicherung einer schnellen Störungsbeseitigung (Ersatzteilvorhaltung sowie Softwaresupport). Der AN ist verpflichtet eine 24 Stunden  Rufbereitschaft für 365 Tage im Jahr vorzuhalten. Bei Ausfall der  Heizung, der Wasserversorgung oder sonstiger Fehler, die die Nutzung des Gebäudes einschränken ist eine Reaktionszeit von 4 Stunden nach  Information einzuhalten. Dies gilt ganzjährig auch an Sonn- und Feiertagen. Eine Anbindung über ein offenes Netz, wie z.B. über Bacnet ist aus Gründen der Betriebs- und Datensicherheit nicht möglich.

Die Kommunalen Immobilien Jena steht im Kontakt mit dem Systemhaus
Firma MDR Regel- und Gebäudeleittechnik GmbH, Am Hankelsberg 2, 07774
Dornburg - Camburg.

2. Technische Erläuterungen
2.1 Aufbau GLT Bilder
Für die Darstellung der GLT-Bilder ist das Unitron Command Center der Firma Cylon Controls zu nutzen. Die Programmierung hat zwingend mit dem zugehörigen  Programmierungsprogramm zu erfolgen, da aus diesen Bildern die Basis für das KIJ-eigene GLT-Programm extrahiert wird. Das  Unitron Command Center ist eine grafische Bedienungssoftware auf Windows-Basis für das Unitron Gebäudeleitsystem und erlaubt den Zugriff auf das gesamte Netzwerk der Anlage zum Überwachen und Ändern aller Daten. Die Art der Gestaltung  und der Aufbau der GLT-Bilder sind mit KIJ abzustimmen. Hierzu ist ein bestimmter Standard einzuhalten.

2.2 Software Handbedienebene GLT
Für alle Ausgänge und Busansteuerungen ist in der Leittechniksoftware  eine Handbedienebene zur Verstellung der Werte einzuprogrammieren. Diese wird  genutzt um bei Programmproblemen kurzfristig die Anlage per Fernzugriff in eine Art Handbetrieb zu versetzen. Diese Ansteuerung darf die Sicherheitsketten nicht außer Kraft setzen.

2.3 Alarmhandling
KIJ nutzt nicht den von Cylon angebotenen Alarmmanager. Es wurde ein an die speziellen Bedingungen angepasstes eigenständiges System implementiert, was jedoch grundsätzlich auf der Kommunikationsstruktur  der Cylonanlagen beruht. Die Alarmprogrammierung ist mit KIJ  abzustimmen, grundsätzlich gibt es jedoch 4 Arten von Alarmen:
1. Anlagenstörungen resultierend aus Störmeldungen über  Hardwarekontakte oder  aus Bussystemen
2. Störungen, wenn innerhalb einer bestimmten Zeit ein bestimmter  Sollwert nicht  erreicht wird
3. Störungen, wenn Werte außerhalb bestimmter Grenzen liegen
4. Störungen, wenn Anlagen in der Nothandbedienebene oder Software Handbedienebene auf  Hand gestellt wurden sind
Diese Fehlerprogrammierung, die Zuordnung von Prioritäten und Anlagentexten ist im Vorfeld der Programmierung abzustimmen. Jeder Alarm wird mit einer ein-eindeutigen ID-Nummer versehen und Handlungsanweisungen laut Vorgabe KIJ in einer Datenbank hinterlegt.

2.4 Historiken
Für alle Temperaturen, Sollwerte, Istwerte und Zählerstände sind  Historiken anzulegen. Die Art der Historik wird durch KIJ im Vorfeld der Programmierung festgelegt. Die Auslesung erfolgt über das von KIJ entwickelte Ausleseprogramm BEEC. Die Daten werden bei KIJ archiviert und zur  Optimierung der Anlagensysteme eingesetzt.

3. Allgemeine Erläuterungen
3.1. Nebenleistungen
Als Nebenleistungen sind, wenn nicht im Leistungsverzeichnis besonders aufgeführt, zusätzlich in die Einheitspreise einzukalkulieren:
- Kleinteile für Befestigung, sowie das notwendige Fräsen von Schlitzen und Erstellen von kleineren Durchbrüchen für Anbindungsleitungen und Erweitern von Durchbrüchen um ca. 5 cm einschl. täglicher Schuttabfuhr und fachgerechtem Verschließen der Durchbrüche.
Ebenso ist in die Einheitspreise einzukalkulieren:
- Teilnahme an Bau- und Koordinierungsbesprechungen, Koordinierung der  Ausführungsarbeiten zwischen dem eigenen und übergreifendem Fremdgewerk,  z.B. Geräteeinführung für elektrische Anschlussleitungen, Vorgaben der Montageorte von Fühlern und Stellgliedern, Stellventilen, Pumpen etc.
- Erstellung und Übergabe von Kabellisten - wenn nicht gesondert ausgeschrieben.
- Terminliche und örtliche Abstimmung bei Arbeiten auf gemeinsamen Trassen, gemeinsame Funktionskontrolle, Koordination (wenn erforderlich) der Inbetriebnahme und Abnahme.

3.2. Vorschriften und Richtlinien
Die Anlage hat allen derzeit gültigen Vorschriften und Richtlinien in der jeweils neuesten Fassung zu entsprechen, insbesondere sind dies:
1. Allgemeine Technische Vorschriften für Bauleistungen VOB Teil C
2. VdTÜV-Vorschriften
3. DIN Normen, besonders DIN VDE 0100, DIN 18382
4. DVGW, VDI-Richtlinien
5. VDE-Vorschriften
6. Unfallverhütungsvorschriften
7. Sondervorschriften der Feuerwehr und Sachversicherer
8. Vorschriften der Bau- und Polizeibehörden
9. Vorschrift der Heizungsanlagenverordnung/ GEG
10.Auflagen der Baugenehmigungsbehörden
11.Bestimmung der Gewerbeordnung
12.MLüAR/MLAR
Und weiterhin die in Thüringen geltenden sonstigen Vorschriften und  Bestimmungen, sowie die allgemein anerkannten Regeln der Technik.Achtung: Werden in Leistungspositionen und Vorbemerkungen Normen, Richtlinien, Zertifikate oder ähnliches benannt, so ist diese Benennung immer so zu verstehen, dass Produkte mit diesen oder gleichwertigen Richtlinien angeboten werden können. Der Auftragnehmer trägt während der Durchführung seiner Arbeiten für  seinen Arbeitsbereich die alleinige zivilrechtliche, strafrechtliche und öffentlich rechtliche Verantwortung. Er haftet für alle Ansprüche, die aus der Nichtbeachtung vorgenannter Vorschriften erwachsen können und hat den Auftraggeber von allen Ansprüchen freizuhalten, die gegen ihn wegen derartiger Ansprüche erwachsen. Die Verantwortung des AN für die Funktionsfähigkeit der Anlage entsprechend den geltenden Vorschriften wird durch die Mitwirkung des Auftraggebers nicht  eingeschränkt.

3.3. Materialien
Alle zum Einsatz kommenden Materialien und Bauteile müssen typengeprüft sein und den Vorschriften sowie den einschlägigen DIN-Normen entsprechen. Entsprechende Nachweise sind auf Verlangen kostenlos zu erbringen. Ohne schriftliche Zustimmung des Auftraggebers darf der  Auftragnehmer keine Ersatzmaterialien liefern oder verwenden.

3.4. Baustelleneinrichtung
Der AN ist für die Unterbringung und die Sicherheit des für die  Bauausführung benötigten Materials selbst verantwortlich. Lagerplätze  sind nur begrenzt auf dem Grundstück vorhanden.
Für vom Auftraggeber veranlasste Beseitigungen von Baumüll/Bauschutt, deren Beseitigung vertragsgemäß im Zuständigkeitsbereich des Bieters liegt, werden nach vorheriger Ankündigung die verursachten Kosten in Abzug gebracht. Der Bieter hat für seine Leistungserbringungen einen deutschsprachigen Bauleiter vor Ort zu stellen. Es ist eine fernmündliche Erreichbarkeit  entsprechend der vereinbarten Arbeitszeit zu gewährleisten. Der
Bauleiter hat an den Baustellenbesprechungen teilzunehmen.

3.5. Angebotserarbeitung
Für die Bearbeitung des Angebotes wird keine Entschädigung gewährt, auch nicht für Unterlagen, die der Bieter zur Kalkulation selbst  erstellen muß. Die Einheitspreise müssen alle Kosten für die  betriebsfähige Installation an der Verwendungsstelle enthalten.

3.6. Anforderung an den Leistungs- und Angebotsumfang
Die Anlagen sind betriebsbereit anzubieten. Dabei sind alle Inbetriebnahmen durch den entsprechenden Werkskundendienst vorzunehmen und zu belegen. Alle Kosten sind nach Positionen entsprechend dem vorliegenden Leistungstext detailliert anzubieten und soweit gewünscht, mit techn. Angaben zu versehen. Systembedingte Leistungen, die zur ordnungsgemäßen Funktion der Anlage erforderlich sind, müssen im Angebot, auch wenn sie nicht im  Leistungstext ausdrücklich gefordert werden, enthalten sein.

3.7. LV-Positionen
Die LV-Position beinhaltet immer Lieferung, Montage und Inbetriebnahme.

*Hinweis: 2. Allgemeine Hinweise zum Leistungsverzeichnis*
nachfolgende LV beschreibt Bauleistungen im
Zusammenhang mit der Baumaßnahme:

Sanierung nach Wasserschaden
Schullandheim Stern
Auf dem Forst 99
07745 Jena

Die Baumaßnahme erstreckt sich auf das gesamte Unterrichtsgebäude mit Speisesaal, welches sich auf dem sogenannten "Forst" einem Waldgebiet westlich der Stadt Jena befindet.

Ziel der Baumaßnahme ist die Sanierung der Schäden durch Wassereintritt (aus dem Heizungs- und Trinkwassersystem) in den Fußbodenaufbau.

Die in den folgenden Vorbemerkungen aufgeführten Punkte sind bei der Kalkulation zu beachten und in die Einheitspreise einzukalkulieren.

Allgemeine Technische Vertragsbedingungen für Bauleistungen (ATV) gemäß VOB Teil C DIN 18 299

Angaben zur Baustelle

Lage der Baustelle
Auf dem Forst 99, 07745 Jena

Die Zufahrt zum Grundstück erfolgt über die B7 von Jena in Richtung Weimar, Abzweig Münchenroda über eine Nebenstraße (normale Fahrbahnbreite) bis zum Abzweig Schottplatz. Von dort bis zum Schullandheim führt die Zufahrt über eine asphaltierte Straße mit eingeschränkter Breite (ca. 3,20m).

Parkmöglichkeiten bestehen auf dem zugehörigen Parkplatz südlich vom Gebäude.

Der Auftragnehmer hat sich mit den örtlichen Gegebenheiten vertraut zu machen und alle notwendigen Aufwendungen einzukalkulieren. Eine Ortsbesichtigung des Objektes ist nach Anmeldung möglich.

Angaben zum Gebäude
Das Gebäude wurde im Jahre 1999 errichtet.

Verkehrsverhältnisse auf der Baustelle
Die Flächen um das Objekt und die angrenzenden Zufahrtsstraßen sind von Verschmutzungen
und Verunreinigungen durch den Baustellenbetrieb freizuhalten, ggf. erforderliche Reinigungsarbeiten sind durch den AN unverzüglich, d.h. am Tag der Verschmutzung (täglich) und unaufgefordert zu veranlassen und werden nicht gesondert vergütet.
Kommt der AN dieser Verpflichtung nicht nach, ist der Auftraggeber berechtigt, die Reinigung auf Kosten des AN durchführen zu lassen.

Für den Verkehr freizuhaltende Flächen
Sind verkehrsrechtliche Anordnungen und Anträge auf Sondernutzung auf Grund der gewählten Technologie erforderlich (Materialtransporte, Kraneinsätze), sind diese vom AN zu veranlassen. Die anfallenden Gebühren trägt der AN.

Anschlüsse
Die Anschlusspunkte für Baustrom und Bauwasser werden zur Verfügung gestellt.
Eine Baustellenbeleuchtung (soweit erforderlich), sowie ein Telefon für Notrufe ist von jedem Auftragnehmer selbst zu stellen.

Lagerplätze/Sanitäreinrichtungen/Wege/Straßen
Erforderliche Flächen für Baustelleneinrichtung können auf dem Parkplatz südlich vom Gebäude bereitgestellt werden und sind eigenverantwortlich herzurichten, zu unterhalten und
nach Fertigstellung der Leistungen wieder in den Ursprungszustand zu versetzen.
Die geplanten Transport- und Montagetechnologien sind vor Ort zu prüfen einschließlich der erforderlichen Maßnahmen für BE-Flächen.

Lärmschutz
Ruhestörende Arbeiten sind zwischen 20:00 und 06:00 Uhr
sowie an Sonn- und Feiertagen nicht gestattet.

Abweichende Arbeitszeiten hat der AN mit der Ordnungsbehörde, der örtlichen Bauüberwachung und dem Bauherrn abzustimmen. Etwaige Gebühren für
Sondergenehmigungen trägt der AN ohne den AG zu belasten.

Schutzmaßnahmen an Bauwerken, Bäumen, Verkehrsflächen u.ä.
Die Baumschutzsatzung der Stadt Jena, sowie DIN 18920 und RAS-LP 4 sind zu beachten.
Schutzmaßnahmen gegen Beschädigung oder Verschmutzung an angrenzenden Gebäuden oder Bauteilen sind rechtzeitig und eigenverantwortlich vor Ausführungsbeginn vorzunehmen, hierzu gehören auch die entsprechenden Bausicherungsmaßnahmen.
Werden an bestehenden Anlagen und Einrichtungen Schäden verursacht, z. B. an Straßenbelägen der Zufahrtsstraßen, den Zäunen und Mauerpfosten der Anlieger, so ist der AN verpflichtet, diese unverzüglich auf eigene Kosten zu beseitigen.
Der AN veranlasst nach Beendigung der Bauabschnitte auf seine Kosten eine rückstandsfreie Beräumung und gründliche Reinigung.

Gegebenenfalls gemäß der Baustellenverordnung
getroffene Maßnahmen:
Der AG bestellt bei Erfordernis einen SiGe-Koordinator.

Arbeiten anderer Unternehmer auf der Baustelle
Es muss damit gerechnet werden, dass parallel zu den Leistungen des AN auf dem Baugelände oder im Bauwerk auch Arbeiten durch andere Unternehmer durchgeführt werden müssen. Diese Arbeiten sind zu dulden und von Behinderungen freizuhalten. Sie berechtigen nicht zu
Terminverlängerungen.
Das Zusammenwirken mit den anderen Unternehmern ist in Zusammenarbeit mit der örtlichen Bauüberwachung abzustimmen.

Angaben zur Ausführung

Nutzung, Arbeitsabschnitte, Arbeitsunterbrechungen
Die Arbeitsabschnitte sind vor allem in Abhängigkeit von geeigneter Witterung zu wählen.

Gerüste, Hebezeuge, Aufzüge, Lagerräume u.ä.
Leistungen zur Baustelleneinrichtung, die nicht im Titel Baustelleneinrichtung beschrieben sind, sind in die Einheitspreise einzukalkulieren. Dies betrifft unter anderem notwendige Hebezeuge, Hubgeräte und Lagerplätze. Größe, Anzahl der Hebezeuge und Aufstellorte sind auf die gewählte Technologie abzustimmen.

Hebezeuge sind einzurechnen, ebenso wie die Leistungen zum Auf- und Abbau und das Herrichten der Standplätze sowie Lagerplätze, sofern die vorhandenen befestigten Flächen nicht ausreichen.
Der AN hat die nach Arbeitsstättenverordnung und Arbeitsstättenrichtlinie geforderten Maßnahmen für seine Beschäftigten selbst zu erbringen (z.B. Aufenthaltscontainer).

Baustellenbeleuchtung wird nur als Grundbeleuchtung der Verkehrswege zur Verfügung gestellt. Notwendige Arbeitsplatzbeleuchtung ist durch den AN zu stellen, die Kosten sind bei der Kalkulation zu berücksichtigen.

Die Sicherung und Bewachung aller Leistungen und Materialien des vom AN zu erstellenden Werkes obliegt dem AN.
Der AN ist für die Verwahrung und Unterbringung seiner Werkzeuge, Materialien, Geräte, Bau- und Hilfsstoffe selbst verantwortlich. Schadensersatzansprüche gegen den AG sind ausgeschlossen.

DIN-/EN-Normen
Die für das jeweilige Gewerk bestehenden DIN-/EN-Bestimmungen und Richtlinien sind anzuwenden.
Soweit in der Leistungsbeschreibung auf Technische Spezifikationen, z.B. nationale Normen Bezug genommen wird, werden auch ohne ausdrücklichen Zusatz "oder gleichwertig" immer gleichwertige Technische Spezifikationen in Bezug genommen.

Für die angebotenen Bauprodukte ist eine CE - Konformitätserklärung in Form einer Leistungserklärung des Herstellers vorzulegen, soweit die Produkte von einer harmonisierten Europäische Produktnorm erfasst sind. Die Unterlagen sind innerhalb von 14 Arbeitstagen
nach der Auftragserteilung der Bauleitung zur Prüfung vorzulegen.

Qualitätsangaben und Güteanforderungen sind Mindestangaben. Sie gelten als Vertragsbestandteil und dürfen bei der Ausführung ohne Genehmigung des AG
nicht gemindert werden. Änderungen während der Bauzeit gehen zu Lasten des AN.

Sonstige Leistungen
Nachträge und Regiestunden sind rechtzeitig vor dem Erfordernis bei der Bauleitung einzureichen. Die Ausführung darf erst nach der schriftlichen  Bestätigung durch den Bauherrn erfolgen, andernfalls kann die Bestätigung durch den Auftraggeber versagt werden.
Im Falle des Nachweises von Regiestunden sind diese rechtzeitig vorher anzuzeigen.

Dokumentationsunterlagen zum Nachweis
Gemäß Punkt 18 der Vertragsbedingungen (Formblatt 214) gehören die Dokumentationsunterlagen zur vollständigen und abnahmefähigen Leistung. Sofern nicht in zusätzlichen Leistungspositionen zur Preisbildung aufgefordert wurde, ist die Erarbeitung der Unterlagen in den kalkulierten Einheitspreisen enthalten und somit Bestandteil der abgegoltenen Nebenleistungen.
Die Vorlage der vollständigen Dokumentation ist in 1-facher Ausfertigung sowohl in gedruckter, als auch in digitaler Form entsprechend der unten aufgeführten Aufstellung Vertrag gemäß vor der rechtsverbindlichen Abnahme zu übergeben.

Inhalt der Dokumentationsunterlagen:

-Rechtsverbindliche Abnahme (Erklärung der Mangelfreiheit),
-unterschriebene Fachunternehmererklärung und
-unterschriebene Fachbauleitererkärung
-Abnahmen (z.B. Bewehrungsabnahmen, Prüfberichte)
-Konfirmitätserklärungen
-Zertifikate (zutreffende Produkte ankreuzen)
-Liste wartungspflichtiger Anlagen (z.B. Sekuranten, Dach, Fenster, FSA, Brandschutzelemente)
-Pflegehinweise

-Liste der Materialverwendung mit eindeutigem Bezug (z.B.
Farbe, Farbnummer und Einbauort)
-Einbaunachweise (Zeichnungen, Skizzen, Fotos)
-Schichtenaufbau (z.B. Fußboden, Gründach)
-Materialnachweise (Produktdatenblätter und Lieferscheine)

Fotodokumentation
-Fotos der Arbeitsschritte
-Fotos von verdeckten Bauzuständen

Rubrik Bautagebuch
-Aufstellung tageweise, Prüfbestätigung durch den Architekten
Rubrik Entsorgungsnachweise
-lückenlose Rückverfolgungsmöglichkeit; Abfallentsorgungsnummer; Datum; Baustelle; Deponie

*Hinweis: 3. Lieferung und Montage*
Alle nachfolgend beschriebenen und aufgeführten Positionen sind zu liefern und fachgerecht zu montieren. Diese Voraussetzungen sind bei der Peisbildung der einzelnen Positionen zu berücksichtigen.

#### 15.1 Unterrichtsgebäude Einzelraumregelung

##### 15.1.1 KG 481 Automationseinrichtungen

###### 15.1.1.1 Feldgeräte

**Ausführungsbeschreibung 1 Ausführungsbeschreibung Nr. 0001**
*Ausführungsbeschreibung Nr. 0001*
*Sensorik*
Für alle Positionen gilt:
Tauchhülsen zur bauseitigen Montage übergeben,
alle Geräte/Sensoren betriebsbereit
montiert/installiert.

**15.1.1.1.01 Raumfühler Temperatur NTC10K passiv**
Raumfühler Temperatur passiv NTC10K
Aufputz-Raumfühler zur Temperaturmessung in Wohnräumen,
 Büros etc., Bauform etwa quadratisch, flach,
Messelement: NTC10K
Genauigkeit: ca. ±0,3K
Anschluss: 2-Leiter
Anschlussklemme: Schraubklemme, max. 1,5mm²
Kabeleinführung: Von hinten oder seitlich oben/unten
Montage: Aufputz auf Standard UP-Dose RAL9010
Umgebungstemperatur: ca. -35°C..+70°C
Schutzart: mind. IP30 gemäß DIN EN 60529
komplett betriebsbereit installiert
Menge: 15 St

**15.1.1.1.02 Druckmessumformer 0 - 10 bar, 0 - 10 V, G1/2"**
Druckmessumformer 0 - 10 bar
mit Normsignalausgang 0-10 V,
Prozessanschluss G 1/2",
für gasförmige und flüssige Medien,
Stahlmesszelle dichtungsfrei mit Druckaufnehmer
verschweißt,
elektrischer Anschluss mit Stecker
DIN EN 175301-803-A,
incl. Steckdose DIN EN 175301-803-A,

Spannungsversorgung: 24 V AC/DC +/- 15%
Signalausgang: 0...10 V (Bürde > 10 kOhm)
Anschluss: 3-Leiter-Technik
Genauigkeit: mind. +/- 0,3 %
Ansprechzeit: max. 2 ms
messstoffberührende Teile: Edelstahl
Überlast: mind. 5x FS
Berstdruck: mind. 10x FS
Schutzklasse: III (EN 60730)
Schutzart: IP 65 (EN 60529)
Menge: 1 St

**Ausführungsbeschreibung 2 Ausführungsbeschreibung Nr. 0002**
*Ausführungsbeschreibung Nr. 0002*
*Aktorik*
Für alle Positionen gilt:
Tauchhülsen zur bauseitigen Montage übergeben,
alle Geräte/Sensoren betriebsbereit
montiert/installiert.

**15.1.1.1.03 Elektrothermischer Stellantrieb, 24 V AC/DC, 2-Pkt.**
Elektrothermischer Stellantrieb
für Heizkörperventile, Kleinventile und Zonenventile,
Ventilanschluss auf Euro-Adapter

Stellzeit  : max. 300 s
Schutzart  : mind. IP44
Mediumstemperatur  : mind. 0...90 °C
Montagelage  : beliebig
Betriebsspannung  : 24 V AC / DC
Leistungsaufnahme  : 2,5 VA
Stellsignal  : 2-Punkt, öffnend

einschl. ggf. notwendiger Adapter für
Heizkörperventile und mind. 1 m Anschlusskabel
betriebsbereit montiert
Menge: 47 St

###### 15.1.1.2 Automationssysteme

**Ausführungsbeschreibung 3 Automationsstation für ISP 01**
*Automationsstation für ISP 01*
*Automationsstation für ISP 01*
Hinweis:
Die Erweiterung erfolgt in einem bestehenden System
Cylon (ABB) Unitron. Die DDC Stationen müssen auf
Systembussebene ABB Unitron mit der übergeordneten
Kommunikationsstation kommunizieren und
abwärtskompatibel zu den vorhandenen Station sein.
Eine Programmierung / Nutzung mit den vorhandenen
Programmen ABB (Cylon) Unitron muss möglich sein.
Gateway oder ähnliches sind unzulässig, da auf
Systembusbasis ca. 100 Objekte durch den AG zentral
verwaltet werden. Die Kommunikation aller Komponenten
auf Systembusbasis ABB Unitron ist sicher zu stellen

Für den ISP ist eine Automationsstation, bestehend aus
DDC-Kommunikationsstation(n) und DDC-Feldstationen
aufzubauen.
Folgende Portzahlen (mit Reserven) sind gefordert:

16 Digitale Ausgänge
  0 Analoge Ausgänge
  5 Digitale Eingänge
  0 Zählereingänge
17 Analoge Eingänge
  0 Zähler MBus

**15.1.1.2.01 DDC Feldcontroller 8R8**
Unitron-2 Controller FBU-8R8

Der FBU-8R8 ist ein programmierbarer Unitron-
Gebäudeautomationsregler für die Hauptanlage mit 8
Universaleingängen und 8 UniPutä + Relaiskanälen, der
für die Steuerung der Hauptanlage entwickelt wurde,
einschließlich RLT-Geräte, Kessel, Dacheinheiten und
Beleuchtung.
Der Controller verwendet eine 32-Bit-Verarbeitung mit
1 GHz, verfügt über 4 GB eMMC-Flash und 512 MB DDR3-
DRAM-Speicher und wird über ein 24-V-AC-Netzteil (30
VA) mit 7-tägiger (typischer) RTC-Sicherung betrieben.
Der Controller ermöglicht 1024 Strategieblöcke mit
Unterstützung für 1024 analoge Punkte und 1024
digitale Punkte mit 63 Geräten pro Feldbus. Firmware-
Upgrades sind über den integrierten Webserver möglich.
Unitron-2-Steuerungen sind kompatibel mit
gleichwertigen ABB BACnet-Steuerungen und können durch
Firmware-Upgrade über eine IP-Verbindung umgerüstet
werden.
Der FLX-8R8-Controller kann durch Hinzufügen eines FLX-
8R8-Moduls von 16 auf 24 I/O-Punkte erweitert werden.
Für Unitron-2-Anwendungen wird das Modul um weitere 8
Uniputs mit Relais erweitert.
Auf allen I/O-Kanälen befindet sich ein LED-Status  ,
der einen Hinweis auf einen Fehler- oder Override-
Status bietet.

Kommunikationsschnittstellen:

Ethernet-Ports: Wird für die Inbetriebnahme über einen
angeschlossenen PC verwendet, um die Baudrate und die
Controller-Adresse einzustellen
RS485 Unitron Feldbusanschluss (FBU-net adressierbar
an 63 Geräte)
FLX-Feldbus-Port zur Erweiterung der physikalischen I/
O-Datenpunkte auf 24 über 1 x angeschlossenes
Feldbusmodul FLX-8R8.

Spezifikation:

Betriebsspannung: 24V AC
Maximale Leistungsaufnahme: 30 VA
EMV-Immunität:
EN 61326-1: 2013
EMV-Emission:
EN 61326-1: 2013
EN 61000-3-2: 2014
EN 61000-3-3: 2013

Zertifizierung: UL-gelistet: UL916
Energiemanagementgeräte - Datei-Nr. E176435
Umgebungstemperatur: 0° bis 49°C
Gehäuse: DIN 43880 Typ-2 IP20, schwer entflammbares
ASA-Material,
Montage: DIN-Schiene
Abmessungen: 166 mm x 89,5 mm x 57 mm (ohne Klemmen)

Fabrikat: ABB Cylon
Typ:FBU-8R8
Menge: 2 St

**15.1.1.2.02 DDC Feldbusmodul**
AS FLX-8R8 Feldbusmodul
Das Feldbusmodul beinhaltet alle erforderlichen Ein-
und Ausgabebaugruppen, digital und analog. Des
Weiteren sind so genannte Universelle Ein- und
Ausgänge für eine flexible Nutzung vorzuhalten.
Spannungsversorgung als Netzteil ist im Gerät
integriert. Versorgung mit 24 V AC vom Hauptcontroller
über FLX Verbindungsstecker.
Universelle Eingänge: 8 UE (AE oder DE)
Universelle Ein-/Ausgänge: 8 UNIP (AE, AA, DE oder DA)
UNIP = Uniputs(mit Relaisschaltausgang (2A)
Anschlüsse:

Kommunikationsschnittstellen:
FLX Feldbus Port zum Anschluss an CBX Zentraleinheit
über FLX Verbindungsstecker

Spezifikation:
 Ext.Versorgungsausgang: 18 V DC / 60 mA
EMV-Immunität:
EN 61326-1: 2013
EMV-Emission:
EN 61326-1: 2013
EN 61000-3-2: 2014
EN 61000-3-3: 2013
Zertifizierung: UL-gelistet: UL916
Energiemanagementgeräte - Datei-Nr. E176435
Umgebungstemperatur: 0° bis 50°C
Gehäuse: DIN 43880 Typ-2 IP20, schwer entflammbares
ABS-Material,
Montage: DIN-Schiene
Abmessungen: 104 mm x 89,5 mm x 57 mm (ohne Klemmen)

Fabrikat: ABB Cylon
Typ:FLX-8R8
Menge: 2 St

**Ausführungsbeschreibung 4 Ausführungsbeschreibung Nr. 0004**
*Ausführungsbeschreibung Nr. 0004*
*Grundtext Handbedienebene*
Zu ergänzen ist mit folgenden Baugruppen

**15.1.1.2.03 DDC-Koppelmodul, 2-Pkt-Ausgang**
DDC-Koppelmodul, 2-Pkt-Ausgang
bestehend aus:

- Nothandbedienebene und Ausgangssignal
  2-Punkt-Ansteuerung durch Analog-Ausgänge oder
  Digital-Ausgänge einer Feldstation
- mit Handschalter der Handbedienebene:
  Ein/Aus/Automatik
- Ausgangsleistung 230VAC,4A
- Versorgungsspannung: 24VAC
- LED Anzeigedioden über die Schaltzustände
- potentialfreier Rückmeldekontakt für Handschaltung
- DIN -Schienenmontage
einbauen in den Schaltschrank zur Ansteuerung
von 2-Pkt gesteuerten Feldgeräten
Menge: 14 St

##### 15.1.2 KG 482 Schaltschränke, Automationsschwerpunkte

###### 15.1.2.1 ISP 01 - Heizungszentrale

**15.1.2.1.01 Schaltschrank, wandhängend, IP54, 1000x800x300 mm**
Schaltschrank, wandhängend

Bauform:  Wandschrank mit Montageplatte
Platzreserve:  Montageplatte  20%
  Kabelkanäle  20%
Schutzart:  IP 54 (auch für Einführungen)
Material-/stärke:
  Stahlblech St 42
  Gehäuse:  1,5 mm
  Tür :  2,0 mm
  Montagepl.:  3,0 mm
Fronttür:  mit Volltür
Schließung:  Doppelbart
Kabeleinführung:  von oben
Lackierung:
  Grundierung 2-fach
  Lackierung 1-fach
  RAL nach Wunsch des Bauherrn
gepl. Abmessungen:
  Höhe:  1000 mm
  Breite:  800 mm
  Tiefe:  300 mm

mit Ausbau C-Schienen,
Kabelfangschiene,
Schaltplantasche, PE-Schiene, durchgehend
Schutzleiterverbindung,
komplett montiert
Menge: 1 St

**15.1.2.1.02 Netzeinspeisung 20A, kpl.**
Netzeinspeisung 20 A
Netzeinspeisung 230V / 20A
Baugruppe eingebaut im Bestand Schaltschrank bestehend
aus:

2 Hauptsicherung 1polig / 20A
1 Steuersicherungen 1polig /4A
5 Schrankklemmen 4 mm²
Menge: 1 St

**15.1.2.1.03 Netzteil 230V/24VDC 5A**
Netzteil 230V/24VDC
Baugruppe eingebaut im Schaltschrank bestehend aus:
2 Sicherungsautomat  1-polig/6A HK
1 Netzteil 230V/24VDC 5A
Menge: 1 St

**15.1.2.1.04 Schaltschrankbelüftung**
Schaltschrankbelüftung
zur Abfuhr der entstehenden Abwärme eingebauter
Schaltgeräte
Baugruppe eingebaut im Schaltschrank
bestehend aus:
1 Sicherungsautomat  1-polig / 6A HK
1 Schaltschrankthermostat
1 Schaltschranklüfter mit Austrittsgitter bis 500m³/h
Menge: 1 St

**15.1.2.1.05 Schranksteckdose**
Schranksteckdose 230V/ 6A
Baugruppe eingebaut im Schaltschrank bestehend aus:
1 Sicherungsautomat 1 -polig/6A HK
1 Norm-Schranksteckdose 230V /16A
Menge: 1 St

**15.1.2.1.06 FI Schutzschalter 10A 30mA**
FI Schutzschalter
10A 30mA
für Schranksteckdose und Beleuchtung
Menge: 1 St

**15.1.2.1.07 Ventilsteuerung auf/ zu**
Ventilsteuerung auf/ zu

Baugruppe eingebaut in den Schaltschrank bestehend aus:

3 Schrankklemmen
Menge: 14 St

**15.1.2.1.08 Relais 2 Wechsler**
Relais 2 Wechsler,
welche keiner Funktionsbaugruppe zugeordnet werden
können
Menge: 2 St

**15.1.2.1.09 Einbau DDC pro DP**
Einbau DDC pro DP
Einbau der DDC-Station und Verdrahtung auf Klemme
Preis pro Datenpunkt
Menge: 38 St

**15.1.2.1.10 Fühleraufschaltung aktive Fühler**
Fühleraufschaltung aktive Fühler
Baugruppe eingebaut in den Schaltschrank bestehend aus:
4 Schrankklemmen
Menge: 1 St

**15.1.2.1.11 Fühleraufschaltung**
Fühleraufschaltung
Baugruppe eingebaut in den Schaltschrank bestehend aus:
3 Schrankklemmen
Menge: 15 St

**15.1.2.1.12 Störmeldung Fremdgewerk**
Störmeldung Fremdgewerk
Baugruppe eingebaut im Schaltschrank bestehend aus:

1 Koppelrelais
3 Schrankklemmen
Menge: 2 St

**15.1.2.1.13 Störmeldung Schrankintern**
Störmeldung Schrankintern
als Meldeschleifen für Sicherungsfall, ÜSS,
Netzüberwachung etc.,
Baugruppe eingebaut im Schaltschrank bestehend aus:

1 Koppelrelais
Menge: 3 St

**15.1.2.1.14 Schaltschrank Transport**
Schaltschrank Transport HAR
Aufstellen/Befestigen Querverbindung einziehen
Menge: 1 St

**15.1.2.1.15 Inbetriebnahme des Schaltschrankes**
Inbetriebnahme des Schaltschrankes
Inbetriebnahme/Einmessen der Anlage
Erstellen der Messprotokolle
Menge: 1 St

**15.1.2.1.16 Feldgerätebeschriftung**
Feldgerätebeschriftung
Kunststoffschilder 80*25 mm oder mit Beschriftungsgerät
befestigt auf oder neben dem Feldgerät
Menge: 15 St

##### 15.1.3 KG 483 Automationsmanagement

###### 15.1.3.1 Dienstleistungen

**15.1.3.1.01 DDC-Hardware - Datenpunkte programmieren**
DDC-Hardwaredatenpunkte programmieren
Umfang: Regelprogramme entsprechend dem Anlagenschema
erstellen. Die Datenpunkliste muss schriftlich
genehmigt vorliegen. In den Preis sind alle Kosten der
Programmierung gem. Datenpunktliste einzukalkulieren
Menge: 38 St

**15.1.3.1.02 DDC-Hardware - Datenpunkte parametrieren**
DDC-Hardware - Datenpunkte parametrieren
Eingeben und Anpassen des programmierten Regelregimes
entsprechend der Datenpunktliste in Anwesenheit
des Betreibers/Nutzers der Anlage.
Einregulieren der Regelkreise, Zuordnung der Parameter
und Einstellen der Sollwerte. Anpassen der Datenpunkte,
Aktivieren der Zeitprogramme
Menge: 38 St

**15.1.3.1.03 Anbindung Messwerte auf Datenbank KIJ**
Anbindung Messwerte auf bestehende Datenbank
der KIJ.
Diese Position beinhaltet:
- Vorbereiten der Messwertdatenpunkte für die Übergabe
  an die Datenbank mit vorgegebenen Adressschlüssel
- automatische Übergabe der Messwerte von den
  Automatisierungsstationen in regelmäßigen
  Zeitabständen
- automatisches Integrieren der übergebenen
  Messwerte in der Datenbank für Langzeitspeicherung
  auf dem System der KIJ.
Menge: 46 St

**15.1.3.1.04 Alarm-Programmierung**
Alarm-Programmierung
Alarme programmieren nach dem Vorgaben Alarmmanagement
der KIJ und Anbindung an vorhandene Alarm DP.

Erstellung Handlungs- und Anweisungsliste für jeden
Alarm - Zuarbeitung der Ansprechpartner und Hinweise
EMA usw. durch Auftraggeber

Aktualisierung der Datenbank Alarmhandler KIJ
Menge: 20 St

**15.1.3.1.05 Inbetriebnahme AS**
Inbetriebnahme der Automatisierungsstation
aktuelle Firmware / Update laden
Adressierung der Controller
Laden der Programme
Buskommunikation herstellen
Menge: 2 St

**15.1.3.1.06 DP-Test**
DP-Test
Datenpunkttest
Menge: 38 St

**15.1.3.1.07 Anlagenbilder**
Anlagenbilder
Anlagenbilder zur Anzeige der Betriebszustände
der automatisierten Anlagen
gem. Regelschemata erstellen und installieren
Menge: 4 St

**15.1.3.1.08 Zeitpläne erstellen**
Zeitpläne nach Nutzervorgabe
Erstellen von Zeitplänen für Wärme-, Kälte- Lüftungs-
und Sanitäranlagen nach Vorgabe des Nutzers
Menge: 1 St

**15.1.3.1.09 Zeitpläne erstellen ERR**
Zeitpläne nach Nutzervorgabe
Erstellen von Zeitplänen für Einzelraumregelung
nach Vorgabe des Nutzers
Menge: 15 St

##### 15.1.4 KG 484 Kabel, Leitungen und Verlegesysteme

###### 15.1.4.1 Kabel und Leitungen

**15.1.4.1.01 Leitung Bus 2x2x0,22, 120 Ohm, feste Innenverlegung**
Leitung 2x2x0,22 mm², 120 Ohm
als Busleitung für CAN-Bus oder Modbus,
nach DIN 19245 T. 3 und EN 50170,
für Festverlegung innen,
Wellwiderstand 120 Ohm,
Farbe: violett,
verlegt in Rohr, Hängeschelle, Kanal, Pritsche, Leiter
Menge: 20 m

**15.1.4.1.02 Fm-Innenkabel J-Y(St)Y 2x2x0,8 Lg**
Installationskabel DIN VDE 0815 J-Y(St)Y 2x2x0,8 Lg
verlegt auf Pritsche, in Rohr, Hängeschelle, Kanal,
Hohlwand oder in Schlitz mit Befestigung (ohne
Herstellung des Schlitzes)
Menge: 10 m

**15.1.4.1.03 Fm-Innenkabel J-Y(St)Y 4x2x0,8 Lg**
Installationskabel DIN VDE 0815 J-Y(St)Y 4x2x0,8 Lg
verlegt auf Pritsche, in Rohr, Hängeschelle, Kanal,
Hohlwand oder in Schlitz mit Befestigung (ohne
Herstellung des Schlitzes)
Menge: 20 m

**15.1.4.1.04 Etikettenträger 40x17 mit Gurt**
Kabelbezeichnung
mit Etikettenträger 40x17 mm mit Gurt, Kunststoff,
geschützt einlegbares Etikett, dauerhaft beschriftet
Menge: 30 St

###### 15.1.4.2 Verlegesysteme

**15.1.4.2.01 PVC-Rohr, mittel, starr, aP, offen, NG 25, Schellen**
Elektroinstallationsrohr DIN EN 50086, aus PVC-hart,
einwandig, glatt, starr,
Nenngröße/Außendurchm.  : 25 mm,
Innendurchmesser mind.  : 21,7 mm,
Klassifizierung  : 3321,
Mindestdruckfestigkeit  : 750 N/5 cm
für mittlere mechanische Beanspruchung,
verlegen offen, auf Putz/Wand/Gebälk,
einschließlich anteiliger
Befestigungsschellen und Befestigungsmittel.
Menge: 3 m

**15.1.4.2.02 PVC-Rohr, mittel, starr, aP, offen, NG 32, Schellen**
Elektroinstallationsrohr DIN EN 50086, aus PVC-hart,
einwandig, glatt, starr,
Nenngröße/Außendurchm.  : 32 mm,
Innendurchmesser mind.  : 28,6 mm,
Klassifizierung  : 3321,
Mindestdruckfestigkeit  : 750 N/5 cm
für mittlere mechanische Beanspruchung,
verlegen offen, auf Putz/Wand/Gebälk,
einschließlich anteiliger
Befestigungsschellen und Befestigungsmittel.
Menge: 3 m

**15.1.4.2.03 Leitungsführungskanal 40x57 mm**
Elektroinstallationskanal DIN VDE 0604
als Leitungsführungskanal,
Außenmaße H/B mind.  : 40/ 57 mm,
aus Kunststoff,
mit anteiligen Kabelhalteklammern und Oberteil aus
Kunststoff,
Farbton  : nach Wahl AG,
einschl. systembedingter Form- und Verbindungsstücke,
überwiegend auf Mauerwerk
Menge: 2 m

**15.1.4.2.04 Abzweigdose grau Größe 84x84mm/5x2,5mm²**
Abzweigdose grau Größe bis 5x2,5mm²
Kunststoff-Abzweigkasten grau mit selbstdichtenden
Einführungen, oder notwendigen Iso-Verschraubungen und
 dazugehörendem Klemmenmaterial in wassergeschützter
Ausführung,
Klemmen bis  : 5x 2,5 mm²
liefern und montieren
Menge: 3 St

**15.1.4.2.05 Kabelabzweigkasten 190*150*94 mm**
Kabelabzweigkasten 190*150*94 mm

Kabelabzweigkasten zum Verbinden von Kabeln und
Leitungen im Innenbereich und geschützten Außenbereich.
Rechteckige Form, mit Einsteckdichtungen an den Seiten
und Ausschlageinführungen im Boden.
7 x M25-Einführungen und 5 x M32-Einführungen.
Inklusive Hutprofilschiene.
Geeignet für die Wand-/Deckenmontage mit der
Möglichkeit zur Außenbefestigung, Innenbefestigung
oder Montage über die Eckdome.
Hoher, nicht transparenter Deckel mit
Schnellverschluss.
Mit Verliersicherung
Hergestellt aus halogenfreien und UV-resistenten
Materialien.
Schutzart IP66.
Schlagfestigkeit IK05 bei Raumtemperatur.
Flammwidrig nach VDE 0471/DIN 695 Teil 2-1,
Prüftemperatur 650°C.

Werkstoff: Polypropylen / Polycarbonat
Farbe: lichtgrau; RAL 7035
Länge: 190
Breite: 150
Höhe: 94
Anzahl der Einführungen: 12
Einführung von Hinten: ja
Nennspannung: 500
Lichte Innenmaße: 176x135x84 mm²
Temperatureinsatzbereich: -25 - 65°C
Bestückung: Kabeleinführungen, Tragschiene, bis 10
Klemmen

liefern und montieren
Menge: 4 St

###### 15.1.4.3 Anschlussarbeiten

**15.1.4.3.01 Einführen E-Kabel in den Schaltschrank**
Einführen E-Kabel in den Schaltschrank
Umfang: Kabel einführen /absetzen.
Die Leitungen müssen vollständig verlegt und nach
Kabelplan gekennzeichnet sein.
Das Einführen, Abisolieren, Zugentlastung und Markieren
ist Bestandteil dieser Position
Menge: 24 St

**15.1.4.3.02 Busleitungen bis 2 DA anschließen**
Busleitungen bis 2 DA - absetzen,
einführen und auf Klemmen/Stecker anschließen,
Bussysteme wie Modbus, KNX etc.
Menge: 6 St

**Ausführungsbeschreibung 5 Ausführungsbeschreibung Nr. 0007**
*Ausführungsbeschreibung Nr. 0007*
*Signalleitung geschirmt anschließen*
jeweils einseitig einschl.
absetzen, einführen und nach Klemmenplan anschließen,
mit allem notwendigen Zubehör einschl. Adermarkierer,
Leitung wie J-Y(St)Y, LiYCY, Li2YCYv oder A-2Y(L)2Y

**15.1.4.3.03 Leitung 1x2x0,6/ 0,8 anschließen**
Signalleitung 2x2x0,6/ 0,8 anschließen
Menge: 47 St

**15.1.4.3.04 Leitung 2x2x0,6/0,8, 2x2x0,75, 4x0,75 anschließen**
Signalleitung 2x2x0,6/0,8, 2x2x0,75, 4x0,75 anschl.
Menge: 32 St

**15.1.4.3.05 Leitung 4x2x0,6/0,8 anschließen**
Signalleitung 4x2x0,6/0,8 anschließen
Menge: 2 St

**15.1.4.3.06 Leitung 8x2x0,6/ 0,8 anschließen**
Signalleitung 8x2x0,6/ 0,8 anschließen
Menge: 8 St

**Ausführungsbeschreibung 6 Ausführungsbeschreibung Nr. 0008**
*Ausführungsbeschreibung Nr. 0008*
*Mantelleitung oder Kabel anschließen*
jeweils einseitig einschl.
absetzen, einführen und nach Klemmenplan anschließen,
mit allem notwendigen Zubehör einschl. Adermarkierer

**15.1.4.3.07 Leitung bis 3x1,5/2,5 anschließen**
Mantelleitung oder Kabel bis 3x1,5/2,5 anschließen
Menge: 1 St

##### 15.1.5 KG 489 Sonstiges zur KG 480

###### 15.1.5.1 Dokumentation, Dienstleistungen, Sonstiges

**15.1.5.1.01 Schalt-/Kabelpläne erstellen Wandschrank**
Schalt-/Kabelpläne erstellen je Wandschrank
Umfang: Werkstattplan/Schaltschrankverkabelung.
Erstellen der Schalt-und Kabelpläne mit CAD -System.
Anfertigen der Anlagendokumentation  und liefern der
Stückliste.
Vorlage der Pläne zur Genehmigung beim Bauüberwacher.
Menge: 1 St

**15.1.5.1.02 Abklärung während der Werksplanung je Anlage**
Abklärung während der Werksplanung
Abklärung während der Werksplanung und Bauzeit
Klären der technischen Daten mit den übrigen am
Vorhaben Beteiligten (je Anlage).

Abklärung bauseitiger Absprachen mit den Gewerken
Sanitär, Heizung, Lüftung vor Ort;
Teilnahme an Besprechungen;
Koordinierung Mitarbeiter;
an- und Abfahrt zur Baustelle
Menge: 1 St

**15.1.5.1.03 Dokumentationsunterlagen**
Die Dokumentationsunterlagen für den gesamten Leistungsinhalt dieser Losnummer sind 4 Wochen vor Fertigmeldungsanzeige des AN durch den AN dem Bauherren zur Prüfung vollständig zu übergeben.

Die VOB Abnahme erfolgt erst nach geprüfter und bestätigter Dokumentation durch den AG. Die Bestandsunterlagen sind 2fach in Papierform sowie 1 fach in digitaler Form als dwg . bzw.  pdf . auf einer CD / DVD Struktur wie Papierexemplar zu übergeben . Die hierzu erforderlichen Mutterpausen der Gebäudepläne werden vom AG zur Verfügung gestellt. Die Unterlagen sind in beschriftete Ordner einzuheften und entsprechend Sachgebieten mit Trennblättern zu gliedern. Auf der CD / DVD sind die Prospekte als einzelne pdf. Datein mit kurzer Beschreibung im Dateinamen abzulegen. Die Bezeichnungen müssen eindeutig sein. Die Bestandunterlagen sind wie folgt aufzubauen:

00.  Daten CD
0.  Inhaltsverzeichnis
1.  Projektbeschreibung
2.  Fachunternehmererklärung, Firmenzulassungen,  Zertifizierungen
3.  Abnahmeprotokolle, Sachverständigenabnahmen,  Einweisungsprotokolle
3.1  Abnahmeprotokolle
3.2  Einweisungsprotokolle
3.3  Sachverständigenabnahmen
4.  Anmeldungen/ Genehmigungen
4.1  Versorgungsträger
4.2  Sonstige
5.  Technische Unterlagen
5.1  Anlagendokumentation
5.1.1  Gebäudeautomation
5.1.1.1  Herstellerverzeichnisse
5.1.1.2  Zulassungen und Herstellerbescheinigungen
5.1.1.3  Ersatz- und Zubehörteile
5.1.1.4  Bedienungs - und Betriebsanleitung
5.2  Technische Beschreibungen/ B erechnungen
6.  Mess- , Prüf- und Inbetriebnahmeprotokolle
6.1  Gebäudeautomation
7.  Pläne / Zeichnungen / Schemata
7.1  Gebäudeautomatioon
8.  Fotodokumentation
8.1  Gebäudeautomation
9.  Wartung und Instandhaltung
9.1  Wartungsverträge
9.2  Wartungs - und Pflegehinweise, Instandhaltung
9.2.1  Gebäudeautomation

Zusammenstellung der Dokumentationsunterlagen
des gesamten Leistungsumfanges des Auftragnehmers.

entsprechend der o.a. Struktur des AG

Aus Gründen einer allgemein verständlichen
Anlagendokumentation sind für den beauftragten
Leistungsumfang folgende Unterlagen beizustellen:
- topologische Systemübersicht
- Stücklisten
- MSR-Funktionsbeschreibungen
- detaillierte Gerätebeschreibungen
- Bedienungs- und Wartungsanweisungen

Bei Beauftragung der Schaltschränke:
- Stromlaufpläne
- Klemmenanschlußpläne
- Stücklisten

Bei Beauftragung der Elektroinstallation:
- Kabellisten

Mit den Unterlagen müssen Dritte in der Lage sein,
Anlagenaufbau und Anlagenfunktionen nachzuvollziehen.
- Installationspläne
- Klemmpläne
- Kabellisten
- Messprotokolle
Davon unabhängig sind 1 Exemplar(e) der Klemmpläne und
Stromlaufpläne mit dem Schaltschrank auf die Baustelle
zu liefern.

Die Unterlagen müssen bei Übergabe der Anlagen dem
letzten aktuellen Stand entsprechen und mit dem
aktuellen Datum versehen sein.

Bereitstellung der Unterlagen digital zum Download.
Die Sortierung hat nach o.a. Struktur zu
erfolgen. Diese kann dem AN als Ordnerstruktur
übergeben werden.

Ohne die Vorlage diese Unterlagen findet keine Abnahme

Alle Bescheinigungen müssen in deutscher Sprache
verfasst sein.

Die vollständigen Bestandsunterlagen sind als dwg- und
pdf-File auf CD-Rom bzw. sonstigen digitalen
Datenträger zu übergeben.

erstellen und liefern
Menge: 1 St

**15.1.5.1.04 Formale Abnahme je Anlage**
Formale Abnahme je Anlage
Durchführen der terminlichen Organisation der
offiziellen formalen Abnahme durch den Bauherrn mit
Teilnahme der Bauherrenvertreter und von Vertretern
aller Zulieferer und ausführenden Firmen,
einschließlich der beistellenden Firmen.

In der Abnahmeprüfung demonstriert der
Systemlieferant, dass das installierte
Gebäudeautomatisierungssystem den Forderungen des
Leistungsverzeichnisses entspricht. Dazu sind
alle physikalischen und funktionalen Anforderungen an
das Projekt beispielhaft vorzuführen und zu zeigen.

Die Abnahmeprüfung ist vom Systemlieferant mindestens
2 Wochen vor deren Durchführung beim Bauherrn zu
beantragen.

Voraussetzung für die Beantragung ist, dass die Feld-
Funktionsprüfungen und der Probebetrieb
mängelfrei abgeschlossen sind.

Eine Abnahme der Leistungen erfolgt durch den AG erst
nach vollständiger und fehlerfreier
Leistungserbringung durch die AN MSR und AN GLT. Die
Endabnahme erfolgt gemeinsam.

Zur Übergabe sind alle Revisionszeichnungen,
Funktionsbeschreibungen, sowie die
Gerätebeschreibungen, technische Datenblätter und
Wartungsanleitungen aller vorkommenden Geräte,
vorzulegen.
Menge: 1 St

**15.1.5.1.05 Einmalige Einweisung des Betreibers je Gebäude**
Einmalige Einweisung des Betreibers
in die Funktion und Betriebsweise
sowie in Dokumentation und Bedienung
(Betriebs- und Störungsfall) des Liefer-
und Leistungsumfanges.
Die erfolgte Durchführung wird dem Auftragnehmer vom Betreiber oder seinem
Bevollmächtigten schriftlich bestätigt.
Für die Einweisung sind vorgesehen:
3 Stunden

Schule, Mensa, Turnhalle
Menge: 1 St

**15.1.5.1.06 Aufschalten auf Leitzentrale KIJ**
Die Aufschaltung auf den Leitrechner der KIJ erfolgt
ohne Gateway oder Einwahlprogramme

Backup der Anlage erstellten
Upload auf den GLT Rechner der KIJ
Aktualisierung/ Umwandlung der Gesamt Anlage
Vorbereiten und einfügen der Daten in Datenbank KIJ
Menge: 1 St

**15.1.5.1.07 Probebetrieb und Einregulierung im Benutzungszustand**
Probebetrieb
Probebetrieb der gesamten Anlagen wie vor beschrieben,
einschließlich der beigestellten Komponenten sowie
weiterverwendeter Bestandsanlagen erfolgt durch den
Auftragnehmer.

Für die Anlage ist vom AN vor der Abnahme ein
5-tägiger Probebetrieb, mind. 2 Stunden täglich,
durchzuführen. Während des Probebetriebes ist
insbesondere die Einregulierung der Anlage mit
Einweisung des Betriebspersonals vorzunehmen.
Die Einweisung und die Einregulierung sind zu
protokollieren.

Außerdem sind während des Probebetriebes bereits alle
auftretenden Mängel vom AN sofort zu beheben und der
vertragliche Zustand herzustellen.
Der Probebetrieb beginnt nach erfolgter
Inbetriebnahme, Funktionsprüfung durch den Bauherrn
bzw. dessen Vertreter sowie festgestellter
Mängelfreiheit.

Während des Probebetriebes ist das Automationssystem
zu optimieren und den sich ergebenden Situationen des
Nutzerbetriebes anzupassen.
Nach Beendigung des Probebetriebes hat der AN die
Abnahme der mängelfreien Anlage schriftlich beim
Bauherrn bzw. dessen Vertreter zu beantragen.
Menge: 1 St

**Ausführungsbeschreibung 7 Ausführungsbeschreibung Nr. 0010**
*Ausführungsbeschreibung Nr. 0010*
*HINWEIS: Stundenlohnarbeiten zum Nachweis*
Stundenlohnarbeiten dürfen nur auf Anordnung der
Bauleitung durchgeführt werden.
Die anzugebenden Stundenverrechnungssätze snd unter
Beachtung der preisrechtlichen Vorschriften zu
ermitteln, einschl. des anteilig zu berücksichtigenden
Aufsichtspersonals, und gelten unabhängig von der
Anzahl der anzurechnenden Stunden, einschl.
Gemeinkosten, Sozialkassenbeiträge, vermögenswirksamer
Leistungen, evtl. anfallenden Reise- bzw.
Auslösekosten usw., mit Ausnahme der Zuschläge für
Nacht-, Sonn- und Feiertagsarbeit.
Die Durchführung der Stundenlohnarbeiten ist mit
Tätigkeitsnachweis zu dokumentieren und wöchentlich
bei der Bauleitung einzureichen.
Folgende Punkte sind zwingend anzugeben:
- Datum, Uhrzeit (von...bis...),
- Tätigkeitsbeschreibung,
- Name und Anzahl der/des Beschäftigten,
- Unterschrift des Projektleiters.
Für etwa anfallende Stundenlohnarbeiten werden auf
Nachweis unverbindlich vorgesehen:

**15.1.5.1.08 Regeltechnikmontagearbeiten Monteur**
Regeltechnikmontagearbeiten Monteur
Regeltechnikmontagearbeiten-Monteur
diese Position enthält zusätzliche Arbeiten welche im
Leistungsverzeichnis nicht erwähnt sind
Sie werden gegen vom Auftraggeber unterschriebenen
Stundennachweis abgerechnet
Menge: 1 h

**15.1.5.1.09 Regeltechnikmontagearbeiten Techniker/Programmierer**
Regeltechnikmontagearbeiten Techniker/Programmierer
Regeltechnikmontagearbeiten Techniker/Programmierer
diese Position enthält zusätzliche Arbeiten welche im
Leistungsverzeichnis nicht erwähnt sind
Sie werden gegen vom Auftraggeber unterschriebenen
Stundennachweis abgerechnet
Menge: 1 h

**15.1.5.1.10 Baustelleneinrichtung**
Einrichten, Vorhalten von Lager- und Arbeitsplätzen, Vorhalten aller für die Leistungserbringung benötigten Maschinen und Geräte über die vereinbarte Leistungszeit sowie Räumen der Baustelle einschl. Entfernen von Verunreinigungen.
Menge: 1 psch

USt %: 19
